# Erweiterung- u. Sanierungsmaßnahme
Angebotsaufforderung (GAEB DA XML 3.3, DA83)
Projekt: 2020-619 | ZGM Goethe-Realschule
Währung: EUR
Auftraggeber: Stadt Koblenz-Zentrale Gebäudemanagement, Bahnhofstraße, 56068 Koblenz, Deutschland, Ansprechpartner Dilan Sastim, Telefon 0261 / 129-6545, Fax 0261 / 6510, E-Mail Dilan.Sastim@stadt.koblenz.de
Ausführungsort: Brenderweg, 56070 Koblenz, Deutschland
Erstellt mit: 5 260703, NOVA AVA, 16.07.2026

## Allgemeine Vorbemerkungen
Allgemeine Vorbemerkungen

1.1  Baubeschreibung
Bei dem Bauvorhaben handelt es sich um einen Erweiterungsbau der Goetheschule in Koblenz. Die Adresse lautet Brenderweg 123 in 56070 Koblenz. Im Erdgeschoss erhält der Neubau eine Mensa mit angrenzender Frischküche, einen Verwaltungstrakt und Toilettenanlagen. Im 1. Und 2. Obergeschoss werden Klassenräume und Fachklassenräume abgebildet, sowie Verwaltungsräume. Im Zuge des Neubaus werden ebenfalls die Außenanlagen inkl. Schulhof neugestaltet.

1.2 Durchzuführende Arbeiten
Bei den nachfolgenden beschriebenen Leistungen handelt es sich um
-  Herstellung von innenputz

1.3 Baustelleneinrichtung
Ein Anschlusszählerschrank 173 kVA, sowie je ein Baustromverteiler 44 kVA werden bauseits gestellt
Ein Bauwasseranschluss wird bauseits hergestellt.
Die Baustelle wird durch die Otto-Falkenbergstraße erschlossen. Das Gelände zwischen der Stichstraße und dem Baufeld weist einen Höhenunterschied auf, welcher durch eine Böschung abgefangen wird.

1.4 Zeitlicher Ablauf
Die Arbeiten werden gemäß Angabe der Bauherrenschaft ausgeführt.

1.5 Sonstige Maßnahmen
Die Arbeiten sind entsprechend den Richtlinien der Bau-Berufsgenossenschaft und der Gewerbeaufsichtsämter auszuführen.

Die Arbeiten finden z.T. im laufenden Betrieb der Schule statt. Um die Sicherheit der Schüler und Lehrer zu gewährleisten, werden Bauabschnitte gebildet und separat abgesperrt. Materialanlieferung und -transport unterliegt zeitlichen Beschränkungen, die sich an den Unterrichtszeiten orientieren. Arbeiten, die starken Lärm verursachen, dürfen nur nach einem abzustimmenden Zeitplan ausgeführt werden, um den Unterricht
möglichst wenig zu stören.

1.6 Baustrom und Bauwasser
Die Kosten hierfür übernimmt der AG

1.7 Anlagen
siehe beigefügte Anlagen gemäß nachfolgender Auflistung.

## Allgemeine Technische Vorbemerkungen
Allgemeine Technische Vorbemerkungen

DIN 18299 Allgemeine Regelungen für Bauarbeiten jeglicher Art

Soweit in der Leistungsbeschreibung auf Technische Spezifikationen, z.B. nationale Normen, mit denen Europäische Normen umgesetzt werden, europäische technische Zulassungen, gemeinsame technische Spezifikationen, Internationale Normen, Bezug genommen wird, werden auch ohne den ausdrücklichen Zusatz: "oder gleichwertig" immer gleichwertige Technische Spezifikationen in Bezug genommen.

1. Angaben zur Baustelle

1.0 Windzone
Das Bauwerk befindet sich in der Windzone 2, Geländekategorie II-III.

1.1 Lage, Zufahrtsmöglichkeiten, Umgebungsbedingungen
siehe BE-Plan (siehe Anlagen)

1.2 Besondere Belastungen aus Immissionen / Schadstoffe
- nicht erforderlich -

1.3.Die Art und Lage der baulichen Anlagen
siehe BE-Plan

1.4 Bedingungen für das Überlassen von Anschlüssen
Es bestehen Anschlussmöglichkeiten für Bauwasser, Baustrom und der Schmutzwasserkanalisation

Das Liefern, Herstellen, Unterhalten und Wiederentfernen aller Anschlüsse, Verbrauchszähler und Kabel / Leitungen von den Bezugsstellen zu den Verbrauchsstellen sind vom AN zu erbringen. Dies ist mit dem
Einheitspreis abgegolten, sofern nicht in gesonderten Positionen abgefragt.

1.4.1.Baustrom
Die Verbrauchskosten trägt der Auftraggeber.

1.4.2. Bauwasserversorgung.
Die Verbrauchskosten trägt der Auftraggeber.

1.4.3 Bauwasserentsorgung
Einleitungen von Beton und betonhaltigen Abwässern oder anderen Baustoffen, die zu Ablagerungen oder Verstopfungen in den öffentlichen Abwasseranlagen führen können oder von Stoffen, welche in den Abwasseranlagen erhärten können, sind grundsätzlich verboten.

1.5 Bodenverhältnisse / Baugrund / Grundwasserverhältnisse
- nicht erforderlich -

1.6. Umweltschutz
Umweltschutzbedingungen, insbesondere den Gewässerschutz, den Lärmschutz und die Luftreinhaltung sind einzuhalten. Es sind ausschließlich amtlich zugelassene, gesundheits- und umweltverträgliche Baustoffe zu verwenden.

1.7 Schutt-und Abfallbeseitigung
Die Bestimmungen der allgemeinen Abfallbeseitigung sind strengstens zu beachten. Schutt- und Abfallentsorgung aus eigenen Leistungen hat der Auftragnehmer selbst zu übernehmen.

1.8 Vorhandene Anlagen

Architektenpläne:
- WP1.01.Q ERDGESCHOSS
- WP1.02.Q 1. OBERGESCHOSS
- WP1.03 O 2. OBERGESCHOSS
- WP1.04.H  DACHAUFSICHT
- WP1.05 BAUSTELLENEINRICHTUNGSPLAN
- WP2.01.O SCHNITT A-A
- WP2.02.M SCHNITT B-B _ C-C
- WP3.01.J ANSICHT NORD-OST _ SÜD-WEST
- WP3.02.J ANSICHT NORD-WEST _ SÜD-OST

Details:
- DE - 1103.A  Sockelbereich auskragende Bodenplatte
- DE - 1105.A  Sockelbereich bündige Bodenplatte
- DE - 1107.A  Notausgang Mensa
- DE - 1109  Wandanschluss und Bodeneinlauf Küche
- DE - 1203.B  Fassadenrücksprung klein
- DE - 1207.A  Aufgehende Wand Bestandsbau an Verwaltungsanbau
- DE - 3600.A Bodenaufbau

sonstige Anlagen:
- keine

## 9.13 Innenputzarbeiten
Datum: 09.04.2026

### Bereich 1 Putz- und Stuckarbeiten

#### Abschnitt 1.1 Baustelleneinrichtung

**1.1.10 Baustelleneinrichtung**
*** Pauschalposition
Menge: 1,000 psch

**1.1.20 Erstellen Abbau Arbeitsgerüst Standgerüst flächenorientiert 2kN/m2 H1**
*** Pauschalposition
Menge: 1,000 psch
Leistungsbereiche: 001
DIN 276-1 2008-12: 392

#### Abschnitt 1.2 Vorbereitende Arbeiten

**1.2.10 Reinigung Untergrund grobe Verschmutzung**
Menge: 2575,000 m2

**1.2.20 Beseitigung von Hindernissen im Putzgrund**
Menge: 225,000 m2

**1.2.30 Haftbrücke als Vorbehandlung für gipshaltige Putze**
Menge: 1425,000 m2

**1.2.40 Haftbrücke als Vorbehandlung für Kalk-Zement-Putze**
Menge: 1150,000 m2

**1.2.50 Schutzabdeck. Fenster, Türen, Böden, abkleben**
Menge: 325,000 m2
Leistungsbereiche: 034

**1.2.60 Bodenbelagsschutz - Milchtütenpapier**
Menge: 150,000 m²

**1.2.70 Schließen von Wandfugen im Übergangsbereich MW zu STB**
Menge: 35,000 m

#### Abschnitt 1.3 Innenputzarbeiten

**1.3.10 Innenputz einlagig Innenwand Gipsputz B1 D 10mm Q2 geglättet**
Menge: 1425,000 m²

**1.3.20 Zulage Gipsputz - Mehrdicke 10mm**
Menge: 200,000 m²

**1.3.30 Innenputz einlagig Innenwand Kalkzementputz CS II D 10mm Q2 gefilzt**
Menge: 1150,000 m2
Leistungsbereiche: 023
DIN 276-1 2008-12: 345

**1.3.40 Zulage Kalkzementputz - Mehrdicke 10mm**
Menge: 200,000 m²

**1.3.50 Zulage Innenputz Leibungen**
Menge: 340,000 m

**1.3.60 Zulage Innenputz an Stützen und freien Wandenden**
Menge: 50,000 m²

**1.3.70 Zulage Gewebeeinlage Innenputz**
Menge: 150,000 m²

**1.3.80 Zulage Innenputz an Treppenuntersichten**
Menge: 25,000 m²

**1.3.90 Schliessen von Aussparungen**
Menge: 15,000 St

**1.3.100 Vorgezogenes und nachträgliches Herstellen von Teilflächen**
Menge: 50,000 m2

#### Abschnitt 1.4 Sonstiges

**1.4.10 APU-Leisten für Innenputz**
Menge: 350,000 m

**1.4.20 Kantenprofil verzinkt 90°**
Menge: 525,000 m

**1.4.30 Putzabschlussprofil, verzinkt, 10 mm**
Menge: 75,000 m

**1.4.40 Zulage für Oberfläche in Q3 Qualität**
Menge: 200,000 m2

#### Abschnitt 1.5 Regielohnstunden

**1.5.10 Facharbeiterstunden**
Menge: 20,000 h

**1.5.20 Hilfsarbeiterstunden**
Menge: 20,000 h
